# Dachsanierung Vorderhaus Gustav-Adolf-Straße 162
Angebotsaufforderung (GAEB DA XML 3.0, DA83)
Projekt: 17485
Währung: EUR
Vergabeart: Freihändige Vergabe
Abgabeort: per E-Mail an einkauf@covivio.immo
Ausführungsbeginn: 20.07.2026
Ausführungsende: 09.10.2026
Auftraggeber: Covivio Wohnbau GmbH, c/o Covivio Immobilien GmbH, Essener Straße 66, 46047 Oberhausen, D
Erstellt mit: GXML Toolbox V3.3 R20230829, iTWO_64 V24.0.454, 04.06.2026

## A) AV
A) ALLGEMEINE VERTRAGSBEDINGUNGEN
====================================
A1) ALLGEMEINES

Dem Leistungsverzeichnis liegen die "Zusätzlichen Vertragsbedingungen für die Ausführung von Bauleistungen (Z-VOB/B)" der Covivio Immobilien GmbH in der aktuellen Fassung zugrunde. Für sich auf dieses Leistungsverzeichnis beziehende Beauftragungen gelten die Vertragsbedingungen in jedem Einzelfall als vereinbart. Sofern zukünftig als Ersatz für die aktuell gültige mit dem Auftragnehmer neue Z-VOB/B vereinbart werden, gelten für nach Gültigkeitsbeginn die neuen Z-VOB/B beauftragte Leistungen ausschließlich die neuen Z-VOB/B. Für in diesem Leistungsverzeichnis ausgeführten Leistungen gelten, ergänzend zu den jeweiligen Leistungspositionen bei eventuellen Widersprüchen in nachstehender Reihenfolge, folgende Bedingungen:

1. Diese "Allgemeinen Vertragsbedingungen" (A)
2. Die sich anschließenden "Allgemeinen technischen Vertragsbedingungen" (B)
3. Die sich anschließenden "Zusätzlichen technischen Vertragsbedingungen" (C)
4. Die "Zusätzlichen Vertragsbedingungen für die Ausführung von Bauleistungen Z-VOB/B"
5. Die Baustellenordnung der Covivio Immobilien GmbH in der jeweils gültigen Fassung.

Mit Erhalt der Bestellung erklärt der Auftragnehmer, dass von ihm sämtliche gesetzlichen, behördlichen und berufgenossenschaftlichen Auflagen erfüllt werden, die zur Ausführung der Leistungen erforderlich sind. Es dürfen nur solche Materialien verwendet werden, über die der Auftragnehmer das uneingeschränkte Eigentumsrecht besitzt und die vollkommen frei von Rechten Dritter sind. Für die Ausführung der Arbeiten ist Fachpersonal in ausreichender Zahl einzusetzen. Hierbei ist darauf zu achten, dass für die Ausführung sämtlicher Arbeiten unsere Baustellenordnung in der jeweils gültigen Fassung zu beachten und dem ausführenden Fachpersonal in geeigneter Form zur Kenntnis zu bringen ist. Der Einsatz von Subunternehmern ist lediglich in schriftlicher Absprache mit dem Auftraggeber erlaubt.

A2) KUNDENDIENST

Die Arbeiten werden in bewohnten Häusern ausgeführt. Der Auftraggeber erwartet vom Auftragnehmer tatkräftige Unterstützung bei den Bemühungen, berechtigten Mieterwünschen zu entsprechen.

A3) PREISE

Soweit und sobald Überschreitungen absehbar sind, ist hierüber der Einkaufsabteilung des Auftraggebers ein schriftliches Angebot einzureichen und eine gesonderte Vereinbarung zu treffen. In die Einheitspreise sind sämtliche Lohn-, Material- und Nebenkosten sowie auch erforderliche Hygieneschutzartikel einzukalkulieren. Hierzu gehören unter anderem:

1. Koordination / Terminabsprache(n) mit dem(den) Mieter(n) / Kundenbetreuer(n) / Bauleiter(n)
2. Fahrt- und Transportkosten
3. Tarifliche Zulagen wie beispielsweise für Schmutz, Staub oder ekelerregende Arbeiten
4. Abdecken von Einrichtungsgegenständen zum Schutz vor Beschädigung und Verschmutzung
5. Besenreine Säuberung der Arbeitsbereiche, Beseitigung von Verunreinigungen des Treppenhauses oder der Hauszuwegungen, Ausbau und Abtransport sowie die ordnungsgemäße Entsorgung, einschließlich Kippgebühren sämtlichen Bauschutts und schadhafter Bauteile. Teile, für die sich der Auftraggeber eine generelle oder einzelfallbezogene Prüfung vorbehalten hat, sind bis zu diesem Zeitpunkt, längstens jedoch für die Dauer von zehn Wochen, vom Auftragnehmer vorzuhalten und dürfen erst danach entsorgt werden.

Erforderliche Zusatzleistungen, die in den nachfolgenden Leistungspositionen nicht enthalten sind, sind als Nachtrag dem zuständigen Bauleiter vor Ausführung zur Genehmigung aufzugeben. Die Preise für derartige Zusatzleistungen sind auf der Kalkulationsbasis des Leistungsverzeichnisses zu kalkulieren. Diese Positionen sind so ausreichend und umfassend zu beschreiben, dass sowohl eine sachliche, fachliche als auch kalkulatorische Nachprüfung durch den Auftraggeber gewährleistet ist.

A4) ABRECHNUNG

Maßgebend für die Abrechnung ist das nach Fertigstellung der Arbeiten durch den Auftragnehmer zu erstellende Positionsaufmaß mit der Bestätigung der Bauleitung, dass die Leistungen durchgeführt wurden.  Der Auftraggeber ist jederzeit berechtigt, ein gemeinsames Aufmaß zu verlangen.
A5) NACHHALTIGKEIT

Als eines der führenden Wohnungsunternehmen sehen wir uns mit unseren Partnern in der Verantwortung im Thema Nachhaltigkeit: Es ist unsere Pflicht, Wirtschaftlichkeit, Umweltverträglichkeit und Lebensqualität miteinander in Einklang zu bringen. Dazu gehört selbstverständlich auch, das Klima zu schützen, Ressourcen effizient zu nutzen und den Menschen ein angenehmes Lebensumfeld zu gestalten. Dazu möchten wir beitragen mit unserem Denken und Handeln, mit den verwendeten Produkten und Lösungen. Dabei geben wir innerhalb unseres Leistungsverzeichnisses dementsprechend umweltverträgliche Produkte als Standard vor und verweisen auf die sachgemäße Handhabung und Entsorgung im Rahmen der von uns beauftragten Arbeiten.

A6) SONSTIGES

Die in diesen Bedingungen festgelegten Pflichten hat der Auftragnehmer jedem Dritten aufzuerlegen, dessen er sich zur Erfüllung dieser Pflichten bedient.  Das Leistungsverzeichnis darf weder ganz noch teilweise oder in irgendeiner Form Dritten entgeltlich oder unentgeltlich zugänglich gemacht werden.

## B) ATV
B) ALLGEMEINE TECHNISCHE VERTRAGSBEDINGUNGEN
===============================================
B1) ALLGEMEINES

Für Lieferung, Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise wie beispielsweise für den Umgang mit Asbest, PAK und dergleichen, sind auf Anforderung des Auftraggebers jederzeit und umgehend zu erbringen. Bei wesentlichen Änderungen wie Ausscheiden eines befähigten Mitarbeiters oder Auslaufen eines befristeten Nachweises (beispielsweise Schweißnachweis) ist der Auftragnehmer verpflichtet, dies unverzüglich beim Auftraggeber schriftlich anzuzeigen und gegebenenfalls angebotene Aufträge abzulehnen. Ebenso sind die jeweils gültigen Unfallverhütungsvorschriften zu beachten und stets einzuhalten.

B3) GEBÄUDESCHÄDEN

Falls dem Auftragnehmer bei der Durchführung der Arbeiten weitere Gebäudeschäden bekannt werden, auch gewerkeübergreifend, so hat er die zuständige Bauleitung des Auftraggebers hierüber umgehend zu unterrichten.

B4) LAGER- UND ABSTELLFLÄCHEN

Die Errichtung von Lager- und Abstellplätzen ist im Vorfeld mit der Bauleitung abzustimmen. Baustoffe und Bauteile dürfen nicht in Treppenhäusern oder anderer Verkehrsflächen gelagert werden. Bauschutt darf grundsätzlich nicht im Gebäude gelagert werden.

B5) BEDINGUNGEN FÜR DIE ENTSORGUNG VON ABFÄLLEN

Der Auftragnehmer ist verpflichtet, die beim Auftraggeber anfallenden Abfälle ordnungsgemäß und sofort zu entsorgen. Zu diesem Zweck hat er die einschlägigen Gesetze, Verordnungen und sonstigen öffentlich-rechtlichen Vorschriften wie beispielsweise das Kreislaufwirtschafts- und Abfallgesetz einzuhalten. Eine Zwischenlagerung von Abfällen ist nicht gestattet.

Sollten die für den Transport und die Entsorgung erforderlichen Genehmigungen erlöschen, ist dies dem Auftraggeber unverzüglich schriftlich mitzuteilen. Mit Übernahme der Abfälle durch den Auftragnehmer gehen Eigentum, Gefahr, Verkehrssicherungspflicht und öffentlich-rechtliche Verantwortung auf diesen über.

Der Auftraggeber behält sich vor zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen Normvorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand beispielsweise auch Verwendung in speziellen Klebern für Fliesen oder anderen Bodenbelägen oder in den zu verwendeten Bauteilen selbst.

Bei sämtlichen Arbeiten an Asbestprodukten, wie beispielsweise bohren, sägen, schneiden oder herausreißen, können Asbestfasern freigesetzt werden, die, bei ungesichertem Umgang, im schlimmsten Falle zu einer schweren Lungenerkrankung der tätigen Personen, also auch Ihren Mitarbeitern, führen können.

Aus diesem Grund hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C) ZTV
C) ZUSÄTZLICHE TECHNISCHE VERTRAGSBEDINGUNGEN
================================================

1.1
Mitgeltende Normen und Regeln

1.1.1
Allgemeines
Es gelten jeweils die Normen und Regeln in der zum Vertragsschluss gültigen Fassung einschließlich der Änderungen, Berichtigungen und Beiblätter.
Soweit in der Leistungsbeschreibung auf Technische Spezifikationen, z. B. Nationale Normen, mit denen Europäische Normen umgesetzt werden, europäische technische Zulassungen, gemeinsame technische Spezifikationen, internationale Normen, Bezug genommen wird, werden auch ohne den ausdrücklichen Hinweis, immer gleichwertige Technische Spezifikationen in Bezug genommen.

Es gelten in der Reihenfolge:

1.1.1.1
Die Vergabe- und Vertragsordnung für Bauleistungen (VOB), aktuelle Ausgabe C

1.1.1.2
DIN 18531 - Abdichtung von Dächern, Balkonen, Loggien und Laubengängen

1.1.1.3
Regelwerk des Deutschen Dachdeckerhandwerks, einschließlich aller Hinweise und Merkblätter, Herausgeber: Zentralverband des Deutschen Dachdeckerhandwerks - Fachverband Dach-, Wand- und Abdichtungstechnik - e.V.

1.1.1.4
Gebäudeenergiegesetz (GEG) in der jeweils neuesten Fassung

1.1.1.5
DIN 4420 - Normenreihe: Arbeits- und Schutzgerüste

1.1.1.6
Vorschriften und Regeln BG Bau Herausgeber: Berufsgenossenschaft der Bauwirtschaft

1.2
Angaben zum Objekt und der Baustelle

1.2.1
Nachbarschaft und Umgebung
Im unmittelbaren Einflussbereich der Arbeiten sind auf den beiden Giebelseiten benachbarte Bauwerke vorhanden.

1.2.2
Art der Dächer
Dachart: Berliner Dach
Neigung: ca. 10 und ca. 55 Grad
Traufhöhe: ca. 13,0 m über Geländeniveau

1.2.3
Besondere Hinweise zur Dach-/Deckenkonstruktion
Der Zugang zu den Arbeitsbereichen erfolgt über das Fassadengerüst.

1.3
Angaben zur Ausführung

1.3.1
Gefährdungsbeurteilung
Vor Beginn der Arbeiten ist der Bauleitung und dem SiGeKo eine Gefährdungsbeurteilung vom Auftragnehmer gemäß Arbeitsschutzgesetz vorzulegen. Die Leistung ist Bestandteil des Angebots und wird nicht gesondert vergütet.

1.3.2
Prüfung der Maßangaben
Alle Maße sind vor Ausführung am Bau zu überprüfen, sofern keine Detailzeichnungen mit verbindlichen Maßangaben vorliegen.

1.3.3
Abbrucharbeiten
Sind mit größter Sorgfalt durchzuführen. Die Standsicherheit darf hierbei zu keiner Zeit beeinträchtigt werden. Zeigen sich trotz sorgfältigem Abbruch Risse, Setzungen etc., ist unverzüglich der Auftraggeber zu benachrichtigen. Für den weiteren Verlauf der Arbeiten sind mit dem Auftraggeber umgehend gesondert Vereinbarungen zu treffen.

1.3.4
Putzflächen
Bei der Entfernung von Putzflächen oder Teilen von diesen sind die Putzanschlüsse zu den zu erhaltenden Bauteilen, Durchbrüchen und dergleichen durch sauberes Beschneiden der Ränder herzustellen.

1.3.5
Lagerung von Druckgasflaschen
Das Lagern von Druckgasflaschen in Kellerräumen, Treppenhäusern, Durchgängen und Durchfahrten ist untersagt. Bei Arbeiten mit brennbaren Gasen müssen Feuerlöscher, tragbar, nach DIN EN 3 vorhanden sein.

1.3.6
Funkenerzeugende Arbeiten, Bohrspäne, Schleifarbeiten
Bei funkenerzeugenden Arbeiten, z. B. Trennarbeiten mit Trennscheiben usw., in der Nähe zu erhaltener Bauteile sind Glasflächen, glasierte Keramikoberflächen,  und andere durch den Funkenflug gefährdete Oberflächen abzudecken. Diese Arbeiten sind mit der Bauleitung abzustimmen und von dieser freizugeben.
Späne vom Bohren und Fräsen sowie Reste von Schleifstaub sind sofort von den bearbeiteten Teilen zu entfernen. Bei Schleifarbeiten im Trockenverfahren sind Absauggeräte zu verwenden.

1.3.7
Maßnahmen zum Schutz vor Winterschäden
Der Auftragnehmer hat die erforderlichen Maßnahmen zum Schutz vor Winterschäden zu treffen. Dazu gehört auch die ggf. erforderliche Kontrolle der Baustelle.

1.3.8
Befestigungselemente die Flächendichtungen durchdringen
Befestigungselemente, die im Ausnahmefall Flächendichtungen durchdringen, sind mit auf das Dichtungsmaterial abgestimmten Abdichtungsstoffen (i. d. R. Ohne Lösungsmittel) abzudichten. Im Zweifel ist Rücksprache mit der Bauleitung erforderlich.

1.3.9
Vorkehrungen gegen Beschädigung anderer Bauteile
Gegen Verschmutzungen und Beschädigungen anderer Bauteile sowie zur Verhinderung von  Personen-Gefährdungen sind vom Auftragnehmer der Verkehrssitte entsprechende und zumutbare Vorkehrungen zu treffen (Abdeckungen, Hinweisschilder, Absperrungen, Sicherheitsposten u. Dgl.).
Beschädigungen an Dampfsperr- oder Dampfbremsschichten, an luftdichten Schichten und windsperrenden Schichten sind, wenn diese Schichten zum Leistungsumfang des Auftragnehmers zählen, vor dem Abdecken mit nachfolgenden Bauteilen dauerhaft und materialgerecht zu schließen; wenn diese Schichten zum Leistungsumfang eines anderen Auftragnehmers zählen, ist mit der Bauleitung zu klären, wer die Schäden beseitigen soll. In beiden Fällen ist vor dem Abdecken mit nachfolgenden Bauteilen der Bauleitung die Überprüfung der Schadensbehebung zu ermöglichen.

1.3.10
Verarbeitung von Schweißbahnen
Bei der Verarbeitung von Schweißbahnen sowie sonstigen Arbeiten mit offener Flamme in der Nähe von brennbaren Materialien, auch Dichtungsbahnen unter Eindeckungen, sind Feuerlöscher in Bereitschaft zu halten.

1.3.11
Arbeitsablauf
Die erforderlichen Tages-/Leistungsabschnitte sind vor Arbeitsende gegen Wassereintritt zu sichern. Die Mehrkosten sind in der Kalkulation zu berücksichtigen und werden nicht gesondert vergütet. Der Arbeitsablauf ist so einzurichten, dass bei Arbeitsunterbrechung offene Kanten des Abdichtungsaufbaus gegen das Eindringen von Niederschlägen geschützt sind, ggf. sind sie abzukleben und bei Weiterarbeit von den Klebstreifen wieder zu befreien. Diese Kosten sind in der Kalkulation zu berücksichtigen und werden nicht gesondert vergütet.

1.3.12
Gefälle wasserführender Schichten
Die wasserführende Schicht muss grundsätzlich Gefälle zu den Einläufen haben. Werden vor oder bei der Ausführung diesbezügliche Probleme erkennbar, ist die Bauleitung zu informieren und mit ihr gemeinsam eine Lösung der Probleme zu suchen. Dies gilt insbesondere auch bei der Sanierung vorhandener Dachflächen.

1.3.13
Blenden, Abdeckungen
Bei Blenden und Abdeckungen sind die Einzelgrößen von Blechtafeln in Abhängigkeit von der Dicke so zu wählen, dass Beulenbildung vermieden wird. Sollen deshalb Sicken ausgebildet werden, sind diese zuvor mit der Bauleitung abzustimmen. Anzahl und Abstände der direkten oder indirekten Befestigungspunkte für Bleche sind unter besonderer Beachtung der Windsogkräfte und der Belastung durch Eis auszuwählen.

1.3.14
Wandanschluss- oder Überhangstreifen
Wandanschluss- oder Überhangstreifen sind in Sichtmauerwerk mindestens 2 cm tief einzulassen und mit einem Dichtstoff auf Basis PU-Hybrid für den Ingenieur- und Hochbau zu verfugen, es sein denn, dass eine andere Ausführung in den Positionen ausgeschrieben ist.

1.3.15
Gefahrstoffe
Als Gefahrstoffe nach der Gefahrstoffverordnung einzuordnende Anstrichstoffe und Lösungsmittel dürfen grundsätzlich nur in Originalgebinden auf der Baustelle verarbeitet werden. Ist eine Umfüllung nicht zu vermeiden, müssen die Behälter wie das Originalgebinde gekennzeichnet sein. Über den Verbleib von Reststoffen kann die Bauleitung einen Nachweis verlangen.

1.3.16
Trennlage Holz-/Metallteile
Holz-/Metallteile, die auf Bauteilen aus Beton oder Mauerwerk aufliegen, sind mit einer Lage Bitumenbahn oder gleichwertigem Material von diesem zu trennen.

1.3.17
Bauschnittholz
Dachlatten, Schalung, Bohlen usw. dürfen nicht über Brandwände geführt werden. Latten sind zu unterbrechen und die Brandwand ist mit Metallwinkeln zu überbrücken. Hohlräume zwischen der Eindeckung und der Oberseite der Brandwand sind mindestens vollständig mit nichtbrennbaren Baustoffen auszufüllen (Vermörtelung). Kanten von sichtbar bleibenden gehobelten Hölzern im Außenbereich sind leicht zu brechen.

1.3.18
Besondere Umstände bei Umbauarbeiten
Wenn bei Umbauarbeiten nicht den Plänen oder der Ausschreibung entsprechende Bedingungen oder Umstände auftreten oder Holzschädigungen vorgefunden werden, ist umgehend die Bauleitung zu verständigen.

1.3.19
Wärmedämmung
Die zu dämmenden Bereiche sind vor Arbeitsbeginn mit der Bauleitung festzulegen. Die Dämmarbeiten erfolgen nach Abstimmung in mehreren Arbeitsabschnitten und Fortschritt der Dachdeckerarbeiten. Randbohlen müssen 1 cm dünner als die vorgesehene Dämmschicht sein. Dampfbremsen und Dampfsperren sind luftdicht zu verlegen. Sie dürfen nicht lediglich mit Klammern befestigt werden; sie sind zu kleben oder an den Befestigungsstellen mit Dichtband zu versehen. Auch für die Befestigung an Anschlüssen und Durchdringungen sind im Regelfall Dichtungsbänder zu verwenden. Montageschaum gilt nicht als luftdicht.
Die Dämmschichten sind an allen Anschlüssen so auszuführen, dass keine Wärmebrücken entstehen. Im unmittelbaren Bereich von Dachabläufen sind die Dämmschichten um ca. 20 mm leicht abzuschrägen. Soweit lieferbar sind Dämmplatten mit Stufenfalz zu verlegen, anderenfalls erfolgt die Verlegung doppellagig mit versetzten Stößen. Dämmungen in Steildächern sind so einzubauen, dass ein Abgleiten verhindert wird. Das gilt auch bei der Verwendung von Dämmplatten und Dämmkeilen. Kartuschenschaum zum Ausschäumen von Fehlstellen, Fugen usw. muss als Wärmedämmung zugelassen und vom Hersteller freigegeben sein.

1.3.20
Holzschutz
Bei tragenden und/oder aussteifenden Bauteilen der Gefährdungsklasse 0 nach DIN 68800-3 sowie allen sonstigen Bauteilen, insbesondere in ständig oder zeitweise von Menschen genutzten Räumen, sind keine vorbeugenden chemischen Holzschutzmittel anzuwenden. Balkenköpfe und andere Bauteile aus Holz, die in Mauerwerk einbinden, sind mit einem chemischen Holzschutz nach DIN 68800-3 zu versehen. Die Verträglichkeit zu vorhandenen Schutzmitteln bzw. verbleibenden Anstrichen ist zu prüfen.

1.3.21
Metalle
Alle Metallteile müssen korrosionsgeschützt sein; das gilt auch und besonders für verdeckte Teile, Formstücke und Verbindungs- und Befestigungsmittel. Freie Kanten von Blechen ab 1 mm Dicke sind zu entgraten.

Titanzink:
Ausführung in der Oberflächenqualität walzblank, es sei denn in den Positionen ist eine andere Oberflächenqualität beschrieben und angegeben. Mindestdicke Titanzink 0,7 mm, es sei denn in den Positionen ist eine andere Dicke ausgeschrieben.

Walzblei:
Alle sichtbaren Walzbleiflächen sind mit Patinieröl gemäß der Richtlinie Blei im Bauwesen zu behandeln. Mindestdicke Walzblei 1,25 mm, es sei denn in den Positionen ist eine andere Dicke ausgeschrieben.

Aluminium:
Werkstoff AlMg 1 eloxierfähig nach DIN 17611, es sei denn in den Positionen ist eine andere Werkstoffqualität beschrieben und angegeben. Mindestdicke Aluminium 0,7 mm, es sei denn in den Positionen ist eine andere Dicke ausgeschrieben.

1.4
Angaben zu Stoffen und Bauteilen

1.4.1
Befestigungsmittel
Für Befestigungsmittel und Kleineisenteile ist mindestens feuerverzinktes Material zu verwenden. Nägel zur Befestigung von Latten, Brettern, Bohlen oder Platten müssen mindestens 2,5-mal so lang sein wie die zu befestigenden Teile dick sind.

1.4.2
Kunststoffe
Alle verwendeten Kunststoffe müssen alterungs- und lichtbeständig sowie mindestens schwer entflammbar sein. Ihre Widerstandsfähigkeit gegen chemische und atmosphärische Einflüsse, gegen Wärme und Kälte, und ihr elastisches Verhalten müssen dem Verwen-dungszweck dauerhaft entsprechen.

1.4.3
Brandschutztechnische Anforderungen
Bei brandschutztechnischen Anforderungen sind die amtlichen Nachweise (Prüfzeugnisse oder Prüfbescheide oder allgemeine bauaufsichtliche Zulassungen) der Bauleitung zu übergeben.

1.4.4
Nicht genormte Stoffe und Bauteile
Bei nicht genormten Stoffen und Bauteilen sind, soweit erforderlich, die bauaufsichtlichen Zulassungen der Bauleitung zu übergeben.

1.4.5
Klebstoffe
Klebstoffe müssen so beschaffen sein, dass durch sie eine feste und dauerhafte Verbindung erreicht wird. Sie dürfen die zu klebenden Materialien nicht negativ beeinflussen und nach der Verarbeitung keine Belästigung durch Geruch hervorrufen.

1.5
Angaben zur Abrechnung

1.5.1
Baustelleneinrichtungsgebühren
Gebühren im Zusammenhang mit der Baustelleneinrichtung sind in die Einheitspreise einzukalkulieren und werden nicht gesondert vergütet.

1.5.2
Auffangnetze
Auffangnetze nach § 12 BGV C22, die nur dem Schutz der Mitarbeiter des Auftragnehmers dienen, zählen zu den Nebenleistungen nach Abschnitt 4.1.4 DIN 18299.

1.6
Sonstige Angaben

1.6.1
Mitarbeiter Auftragnehmer
Der Auftragnehmer hat dafür Sorge zu tragen, dass während der Ausführung seiner Leistungen immer mindestens ein fließend deutsch sprechender Mitarbeiter seiner Firma auf der Baustelle anwesend ist.

1.6.2
Ausführungsunterlagen auf der Baustelle
Zu den auf der Baustelle vorzuhaltenden Ausführungsunterlagen zählt neben den Ausführungszeichnungen auch eine Ausfertigung dieser Leistungsbeschreibung und Verarbeitungsvorschriften, Verlege- und Montageanweisungen der in den Bietertextergänzungen eingetragenen Fabrikate/Hersteller und Produkte.

1.6.3
Wartungs-/Pflegehinweise bzw. -anleitungen sämtlicher eingebauter Bauteile.
Die Zuordnung sämtlicher Unterlagen muss anhand der LV-Positionen klar nachvollziehbar sein. Die schriftliche Ausfertigung klar strukturiert in einem Ordner. Die Unterlagen sind spätestens mit der Schlussrechnung vorzulegen.

ENDE DER ZUSÄTZLICHEN TECHNISCHEN VERTRAGSBEDINGUNGEN

## Zusätzlicher Text
Straßenansicht Vorderhaus:

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
## C408 Gerüst-, Zimmer-, Dachdecker- und Klempnerarbeiten
Datum: 04.06.2026

### Bereich 1 Verkehrssicherung und Gerüstarbeiten

#### Abschnitt 1.1 Baustelleneinrichtung

**1.1.10 Mobiltoilette**
*** Pauschalposition
Liefern, aufstellen und Vorhalten einer Chemietoilette als
WC-Kabine gemäß ASR A 4.1, einschließlich
wöchentlicher
Reinigung und Entsorgung mit An- und Abfuhr.

Aufstellungsort gemäß
Abstimmung mit der Bauleitung.

Vorhaltezeit bis zur Fertigstellung der Arbeiten.
Menge: 1,000 psch

**1.1.20 Baustromverteilerschrank**
*** Bedarfsposition mit GB
Baustromverteilerschrank nach DIN VDE 0100-704 mit für die Ausführung der nachfolgend beschriebenen Arbeiten erforderlichen Anschlüssen
liefern,
aufstellen, abbauen und abtransportieren, einschließlich
erforderlicher
Anschluss- und Zuleitungsverlegungen bis zu einer Länge von ca. 25 Meter, Sicherungen,
NH-Verteiler und Anschlussarbeiten.

Vorhaltezeit bis zur Fertigstellung der Arbeiten.
Menge: 1,000 Stk

**1.1.30 Bauzaunelemente**
*** Bedarfsposition mit GB
Sicherung des Baustellenbereichs mittels
entsprechender Bauzaunelemente.
Aufstellung teilweise auf befestigtem sowie
unbefestigtem Untergrund.
Bauzaun aus Einzelelementen mit verzinktem
Stahlrohrrahmen, inklusive Vergitterung und Standfüßen. Die
Zaunoberkante soll sich ca. 2,0 m
über der Geländeoberkante
befinden.
Bauzaunelemente liefern, über die Dauer der
Sanierungsarbeiten vorhalten nach
Fertigstellung wieder abbauen und
abtransportieren.
Menge: 8,000 m

#### Abschnitt 1.2 Verkehrssicherung

**1.2.10 Halteverbotszone**
Einrichten einer eingeschränkten Halteverbotszone einschließlich sämtlicher
Gebühren, vereinfachtes Verfahren.
Menge: 1,000 Stk

**1.2.20 Verkehrsrechtliche Anordnung**
Einholung der verkehrsrechtlichen Anordnung mit
Aufstellung eines
Regel-/Verkehrszeichenlplans und
Ausführung
der entsprechenden
Absperrmaßnahmen mit Bauzaunelementen,
Warn-, Leuchtbaken, etc.,
inklusive
Lieferung derselben und
Vorhaltung über die
gesamte Bauzeit
bis zur Fertigstellung der Arbeiten.
Menge: 1,000 Stk

**1.2.30 Straßenlandsondernutzungserlaubnis**
Einholung der Straßenlandsondernutzungserlaubnis einschließlich sämtlicher
anfallender Gebühren bei der
zuständigen Behörde.
Menge: 1,000 Stk

#### Abschnitt 1.3 Gerüststellung

**1.3.10 Standgerüst Straßen- und Hoffassade LK3 W06**
Arbeitsgerüst nach DIN EN 12811-1 als längenorientiertes Standgerüst,
Lastklasse: 3 (2,0 kN/m2)
Breitenklasse: W06
(Belagbreite zwischen Ständern 0,60 m), liefern und
für Dacharbeiten
aufbauen und abbauen.

Der lichte Abstand der Gerüstbelagkante zur
bestehenden Fassade muss
unter 30 cm betragen.

- Traufhöhe Straßenseite ca. 14,00 m
- Traufhöhe Hofseite ca. 13,80 m
.
Das an- und abtransportieren aller erforderlichen
Gerüstbauelemente sowie
Verbindungs- und
Befestigungsmaterialien ist Bestandteil dieser
Position und wird
nicht gesondert vergütet.
Der Bieter hat die örtlichen Zufahrts- und
Zuwegungsmöglichkeiten zu
beachten und
Erschwernisse im Vorfeld einzukalkulieren.

Es ist darauf zu achten,
dass alle Dachbereiche sicher bearbeitet
werden können.

Die Abrechnung erfolgt über die
tatsächliche Gerüstfläche.
Menge: 430,000 m²

**1.3.20 Gebrauchsüberlassung Standgerüst**
Gebrauchsüberlassung für vorbeschriebenes
Arbeitsgerüst nach Fertigstellung des Aufbaus.

- 12 Wochen x 430 m² =  5.160 m²Wochen

Abrechnung pro Quadratmeter und
Woche für jede Woche ab der
Freimeldung und Aufbau.
Menge: 5160,000 m²Wo

**1.3.30 Zulage Gerüststellung auf Dachfläche Pultdachanbau Hof**
Zulage für den Mehraufwand zum Gerüstaufstellung
im Bereich der hofseitig an die Fassade
grenzenden Garagendachfläche.

Die Traufhöhe beträgt ca. 2,80 m.

Zum Schutz der vorhandenen
Bitumenabdichtung sind entsprechend
geeignete Bohlen
einschließlich
Bautenschutzmattenunterlage
einzubauen
und mit in diese Position einzukalkulieren.

Abgerechnet wird die Aufstelllänge
auf der Dachfläche.
Menge: 4,000 m

**1.3.40 Zulage Eingangsüberbauung**
Zulage für die Herstellung der notwendigen Eingangsüberbauungen.
Das lichte Öffnungsmaß der zu überbauenden
Eingänge
beträgt ca. 0,80-3,00 m.
Für unmittelbar nebeneinander liegende
Eingänge können mit einer
Überbauungskonstruktion
zwei oder mehr
Eingänge zugänglich gemacht werden.

Überbauungskonstruktion liefern, fachgerecht
nach DIN 4420/DIN EN 12811-1 und
DIN 18451 sowie
den Vorschriften der
Bauberufsgenossenschaft
aufbauen und
wieder abbauen
und abtransportieren .

Der Bieter hat eigenverantwortlich die optimalste sowie
wirtschaftlichste Konstruktionsart für die fachgerechte Herstellung
der Überbauungen zu
wählen undauszuführen.
Sämtliche Lohn- und Materialkosten
für beispielsweise
Gerüstbauelemente,
Konsolen,
Gitterträger, Auflager, Befestigungen,
Bohlenlagen,
Bohrungen, Verankerungen,
Mauerwerksanker, etc. sind
einzukalkulieren.

Die Abrechnung erfolgt je Stück
nutzbarem Eingang, unabhängig der
Anzahl an
Überbrückungskonstruktionen.
Menge: 5,000 St

**1.3.50 Gebrauchsüberlassung Eingangsüberbauung**
Gebrauchsüberlassung vorbeschriebener Eingangsüberbauungskonstruktion
nach Aufbau.

Abrechnung pro Stück und
Woche für jede Woche ab der
Freimeldung und Aufbau.
Menge: 60,000 StWo

**1.3.60 Zulage Überbauung Pultdachanbau Hofseite**
Gerüstüberbauungszulage wie vor beschrieben,
jedoch für den nordöstlich an
die Hoffassade
angrenzenden Garagenanbau
mit Pultdach.

Überbauungslänge ca. 3,0-3,50 m.
Überbauungshöhe ca. 3,60 m.
Menge: 1,000 St

**1.3.70 Gebrauchsüberlassung Pultdachanbauüberbauung Hofseite**
Gebrauchsüberlassung vorbeschriebener Pultdachüberbauungskonstruktion
nach Aufbau.

Abrechnung pro Stück und
Woche für jede Woche ab der
Freimeldung und Aufbau.
Menge: 12,000 StWo

**1.3.80 Zulage Ausbau zum Dachfanggerüst**
Zulage für den Ausbau zum Dachfanggerüst nach
DIN 4420 Teil 1, Abs. 8.1.2.

Dachfanggerüst fachgerecht herstellen
und nach Abschluss der Arbeiten wieder
abbauen und abtransportieren.

Das Gerüst ist entsprechend DIN, den BG Regeln Gerüstbau sowie den UVV "Bauarbeiten" (VBG 37) auszuführen
und zu sichern.

Die Abrechnung erfolgt über die Länge
in der größten Abwicklung an den Gerüstaußenseiten.
Menge: 28,000 m

**1.3.90 Gebrauchsüberlassung Dachfanggerüst**
Gebrauchsüberlassung für vorbeschriebenes
Dachfanggerüst
nach Aufbau.

Abrechnung pro Meter und
Woche für jede Woche ab der
Freimeldung und Aufbau.
Menge: 336,000 mWo

**1.3.100 Passantenschutztunnel**
Passantenschutztunnel für die sichere Unterführung von Fußgängern und
Radfahrern im Bereich des Straßengerüsts.
Fußgängerschutztunnel mit
Abdeckung, einseitigen Seitenwänden, Tastleisten
beidseitig und Seitenschutz sowie
beidseitigen Rampen.

- Schutztunnelbreite ca. 1,80 bis 2,0 m
- Schutztunnelhöhe ca. 2,20 m
- Aufstellfläche eben und normal belastbar
- Verwendungszweck Passantenschutztunnel Gehweg
- Montageort Standgerüst Vorderhaus öffentliches Straßenland

Die Abrechnung erfolgt über die tatsächliche
Schutztunnellänge.
Menge: 16,000 m

**1.3.110 Gebrauchsüberlassung Passantenschutztunnel**
Gebrauchsüberlassung für vorbeschriebenen
Passantenschutztunnel nach Fertigstellung des
Aufbaus und Freimeldung.

Abrechnung pro Meter und Woche nach
erfolgtem Aufbau und
Freimeldung.
Menge: 192,000 mWo

**1.3.120 Passantenschutzdach**
Liefern, einbauen und wieder abbauen und abtransportieren eines Schutzdaches nach DIN 4420-1
unterhalb des
Fassadengerüstes auf der Vorderhausstraßenseite, einschließlich dem An- und Abtransport sowie
Auf- und Abbau.
Zusätzlich ist der dadurch insgesamt
überdeckte Eingangs- beziehungsweise
Durchgangsbereich
zum Schutz vor herabfallenden
Kleinstmaterialien oder Schutt, einschließlich
dem Standgerüst mittels Grobspanplatten und Bautenschutzmatten
bis zur Gebäudeaußenkante zu schützen.
Das Schutzdach muss die Lasten aus
dem darauf auflastenden
Fassadengerüst und Gerüsttreppenturm
sicher aufnehmen und in den
Baugrund ableiten können.
- Schutzdachauskragung mindestens ca. 1,0 m
- Schutzdachbreite mindestens ca. 2,5 m
- Belag aus Gerüstbohlen, Grobspanplatten und Rieselschutz
- Montageort Standgerüst Straßenseite
Menge: 16,000 m

**1.3.130 Gebrauchsüberlassung Passantenschutzdach**
Gebrauchsüberlassung für vorbeschriebenes
Passantenschutzdach nach Fertigstellung des
Aufbaus und Freimeldung.

Abrechnung pro Meter und Woche nach
erfolgtem Aufbau und
Freimeldung.
Menge: 192,000 mWo

**1.3.140 Gerüsttreppenturm**
Gerüsttreppenturm nach DIN EN 12811-1,

- Breite 0,94 m
- zulässige Belastung 2,0 kN/m²
- Treppenklasse A nach EN 12811-1
zum Erreichen der
Arbeitsplätze in ca. 15 m Höhe, als in
das Gerüst der Hauptposition integrierte, gleich- oder gegenläufige
Aufstiegstreppenkonstruktion
einschließlich
Außen- und Innengeländer mit
entsprechenden Halterungen,
liefern, aufbauen und wieder
abbauen und
abtransportieren.

Der untere Zugangsbereich ist allseitig
mit mindestens 2,50 m hohen Systemtafeln oder Grobspanplatten zu
beplanken.
Es muss sichergestellt sein, dass für unbefugte Personen und/oder
Kinder keine Möglichkeit zum
Aufstieg besteht.

Die genaue Aufstellposition ist unmitelbar vor Aufbau final mit der
Bauleitung abzustimmen.
Menge: 2,000 St

**1.3.150 Gebrauchsüberlassung Gerüsttreppenturm**
Gebrauchsüberlassung für vorbeschriebenen
Gerüsttreppenturm nach Fertigstellung des Aufbaus und Freimeldung.

Abrechnung pro Stück und Woche nach
erfolgtem Aufbau und
Freimeldung.
Menge: 24,000 StWo

**1.3.160 Aufhängung COVIVIO-Gerüstbanner 2x2m**
Lage- und windsogsichere Befestigung bauseits gelieferter Gerüstbanner an der Außenseite
des Straßenfassadengerüsts.

Die Banner sind speziell für die Gerüstmontage
konfektioniert und ringsum mit
entsprechenden Befestigungsösen
ausgestattet.

Aufzuhängen in Kombination, sind insgesamt
vier Stück quadratische Banner mit
Einzelabmessungen 2000 x 2000 mm.

Beispiel-Gerüstbannerkombination:

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Menge: 4,000 Stk

**1.3.170 Gerüstbekleidung mit Staubschutznetz**
*** Bedarfsposition mit GB
Lieferung und fachgerechte Montage von Gerüstnetzen
zum Abhängen der Gerüstflächen.
Gerüstnetze bestehend aus engmaschigen und
luftdurchlässigen Kunststoffnetzen.

Es ist zu gewährleisten, dass während der
Sanierungsarbeiten
keinerlei Materialien herabstürzen und Passanten gefährden
können.

Staubschutznetzte liefern, einbauen und wieder abbauen und abtransportieren.

Die Abrechnung erfolgt über die Gerüstaußenseiten und tatsächlich bekleideten Fläche.
Menge: 430,000 m²

**1.3.180 Gebrauchsüberlassung Staubschutznetz**
*** Bedarfsposition mit GB
Gebrauchsüberlassung vorbeschriebener
Gerüstbekleidung nach
Fertigstellung des Aufbaus und
Freimeldung.

Abrechnung pro Quadratmeter und Woche nach
erfolgtem Aufbau und
Freimeldung.
Menge: 5160,000 m²Wo

**1.3.190 Gerüstlastenaufzug Tragkraft 300 kg**
Gerüstlasten- oder Schrägaufzug zur Ausführung der Dachinstandsetzungsarbeiten liefern, aufbauen und wieder abbauen und abtransportieren.

Tragkraft 300 kg.

Die Absperrung des Zugangsbereichs zum Aufzug auf Geländeniveau mittels
Bauzaunelementen ist in diese Position
mit einzukalkulieren und wird nicht gesondert vergütet.

Der Lastenaufzug darf nicht zur Personenbeförderung genutzt
werden!
Menge: 2,000 St

**1.3.200 Gebrauchsüberlassung Gerüstlastenaufzug**
Gebrauchsüberlassung für vorbeschriebenen Gerüstlastenaufzug nach Fertigstellung
des Aufbaus und Freimeldung.

Abrechnung pro Stück und Woche nach
erfolgtem Aufbau und
Freimeldung.
Menge: 24,000 StWo

**1.3.210 Gerüstmonteur-Facharbeiter**
*** Stundenlohnarbeiten
Gerüstmonteurstunden eines Facharbeiters für unvorhersehbare, das Gesamtwerk jedoch
erforderliche Arbeiten nach ausdrücklicher
Anordnung der Bauleitung.
Gerüstmonteur-Facharbeiterstunde
einschließlich aller
Zuschläge und Materialgestellung.
Menge: 8,000 Std

**1.3.220 Gerüstmonteur-Helfer**
*** Stundenlohnarbeiten
Gerüstmonteurstunden eines Helfers für unvorhersehbare,
das Gesamtwerk jedoch
erforderliche Arbeiten nach ausdrücklicher
Anordnung der Bauleitung.
Gerüstmonteur-Helferstunde
einschließlich aller
Zuschläge und Materialgestellung.
Menge: 8,000 Std

### Bereich 2 Zimmer-, Dachdeckungs-, Dachabdichtungs- und Klempnerarbeiten

#### Abschnitt 2.1 Rückbauarbeiten

**2.1.10 Probenahme und PAK-Schadstoffanalyse bituminöse Bestandsabdichtung**
*** Pauschalposition
Notwendige Beprobungen der bestehenden Bitumenabdichtung und Untersuchung auf PAK-Gehalt, Deklarierung von vorgesehenem Abbruchmaterial aus
bituminösen Abdichtungen gemäß der am Abfallort geltenden behördlichen
Vorgaben, nach Herkunft bzw. Vorgaben des Entsorgers mit Probennahmeprotokoll, Analyse und gutachterlichem Bericht
mit abfallrechtlicher Einstufung.

Ausführung von Probennahme, Untersuchung und Bewertung durch
ein für diese Tätigkeiten akkreditiertes Institut, mit Akkreditierung durch eine zugelassene Akkreditierungsstelle.
Protokollübergabe an die Bauleitung.

Die Abdichtung der Probenahmestellen ist in den Einheitspreis dieser Position
einzukalkulieren und wird nicht gesondert vergütet.
Menge: 1,000 psch

**2.1.20 Rückbau PAK-haltige Bitumenschweißbahnaltabdichtung dreilagig**
PAK-haltige Dachabdichtung im flach geneigten Bereich bestehend aus drei Lagen
Bitumenschweißbahn fachgerecht abbrechen und von Hand laden LKW AN schadstoffbelastet
Abbruch von Hand/ mit handgeführten Kleingeräten, Ausführung
staubarm TRGS 559, ohne Funkenfreisetzung,
aufgenommene Stoffe zur Entsorgung sortieren,
sammeln,
verpacken, im Behälter des AN lagern, Behältergröße nach
Wahl des AN, auf LKW des AN laden,
Abfall ist gefährlich, schadstoffbelastet gemäß Analyse,
Mengenermittlung nach Aufmaß,
die Entsorgung wird gesondert vergütet.

Transportweg von der Abbruchstelle zur
Sammelstelle beträgt
vertikal über 10 bis 15 m, horizontal über 20 bis 30 m .
Menge: 135,000 m²

**2.1.30 Verpacken PAK-haltige Altabdichtung**
Verpacken von
Schadstoff PAK (teerhaltige Produkte)
gemäß TRGS 524, DGUV- Regel 101-004,
Abrechnung nach
Wägebescheinigung und Lieferbeleg,
abgerechnet wird nach
abzubauender Masse .
Menge: 1,600 t

**2.1.40 Transport und Entsorgung PAK-haltige Altabdichtung AVV 170303**
Abfall gefährlich AVV170303* schadstoffbelastet LKW AN transp. entsorgen.
Vergüt. Entsorg. AN
Bau- und Abbruchabfälle, Bitumengemische, Kohlenteer und
teerhaltige Produkte,
gefährlich, Abfallschlüssel nach
AVV (Abfallverzeichnis-Verordnung) 170303* Kohlenteer und teerhaltige Produkte,
schadstoffbelastet gemäß Analyse,
in Behälter auf Fahrzeug lagernd, mit LKW des AN
transportieren, entsorgen, max. Gesamtgewicht ohne
Beschränkung, zum Lager / zur Anlage nach Wahl des AN,

Entsorgungsnachweis gemäß Nachweisverordnung ist
erforderlich, Vergütung der Entsorgung übernimmt AN,
Mengenermittlung nach Wiegekarte, Ausführung gemäß
Zeichnung.
Menge: 1,600 t

**2.1.50 Rückbau Deckunterlage Brettschalung 24mm**
Rückbau der vorhandenen Deckunterlage im
flach geneigten Dachbereich
bestehend aus Brettschalung,
Schalungsdicke 24 mm, inklusive sämtlicher hierfür erforderlicher Arbeits- und Schutzverfahren.

Innenansicht rückzubauende Brettschalung:

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
Dachschalung mit Anhaftungen aus Bitumenaltabdichtung, Altholzkategorie A IV,
abnehmen, nach unten transportieren
und in Container des AN
laden.

Abfallschlüsselnummer : 17 02 04*

Transport und Entsorgung wird gesondert vergütet.
Menge: 135,000 m²

**2.1.60 Transport und Entsorgung Altholz AVV 170204**
Vorbeschriebene, in Container verladene Althölzer bzw. Brettschalung transportieren und einer ordnungsgemäßen Entsorung bzw .
stofflichen Verwertung zuführen.

Abfallschlüsselnummer 17 02 04*

Der Nachweis der fachgerechten Entsorung bzw.
Verwertung ist
dem AG unaufgefordert vorzulegen.

Die Abfuhr darf erst nach Vorlage eines gültigen
Sammelentsorgungsnachweises oder Entsorgungsnachweises
(inklusive Zuweisungsbescheid) erfolgen .
Die Andienung des Abfalls und die Vorbereitung des
Entsorgungsweges sowie der Nachweis der ordnungsgemäßen
Entsorgung ist Sache des AN.

Abrechnungsgrundlage sind die Wiegescheine des Entsorgers .
Menge: 1,300 t

**2.1.70 Rückbau und Entsorgung Altantennen und Satellitenschüsseln VSt**
Vorhandene Altantenne inklusive Satellitenschüssel einschließlich Kabelzuführungen
an Kopf- und Fußpunkten
sowie sämtlicher Anbauteile
abmontieren, nach unten
transportieren, in Container oder
Fahrzeug laden und inklusive
Transport und
Entsorgungskosten fachgerecht entsorgen.

- Antennenmastlänge: ca. 2,50 bis ca. 3,50 m
- Material: Stahl verzinkt

Foto vorhandene Altantennenkonstruktion:

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
Die Abrechnung erfolgt pro Stück.
Menge: 3,000 St

**2.1.80 Rückbau und Entsorgung Alteindeckung Betondachsteine**
Vorhandene Dacheindeckung bestehend
aus Betondachsteinen aufnehmen,
staubfrei nach unten
transportieren, in Container oder Fahrzeug laden
und inklusive Transport- und
Entsorgungskosten fachgerecht entsorgen.

Rückbau und Entsorgung einschließlich

- Formziegel, Mörtel-, Trockenfirste, -grate
- Einbau- und Anschlusskleinteile
- Blitzschutzleitungen und Blitzschutzstützen
- Sicherheitsdachhaken
- Wandanschlussbleche
- Anschlussbleche im Trauf-, Kehl- , Giebelwand- und Kaminbereich
- Mörtelfirste
- Schneefangsysteme und Halter
- Kehlbleche
- Dachent- und Belüftungselemente
- - etc.

sofern nicht in separater Position beschrieben.

Foto rückzubauende Alteindeckung:

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
Abrechnung erfolgt über das
tatsächliche Flächenmaß.
Menge: 125,000 m²

**2.1.90 Rückbau und Entsorgung Trag- und Konterlattung 40x60mm**
Fachgerechter Ausbau der vorhandenen
Konter- und Traglattung, inklusive sämtlicher hierfür
erforderlichen Arbeits- und Schutzverfahren.
Konter- und Traglatten abnehmen,
nach unten transportieren, in
Fahrzeug oder Container
des AN laden und einschließlich
Transport- und Entsorgungskosten
fachgerecht, gemäß der kommunalen
Vorschriften entsorgen.

Abmessungen der Konter- und
Traglattung ca. 40 x 60 mm

Abfall ist nicht gefährlich, nicht
schadstoffbelastet,
Altholzkategorie AI, Abfallschlüssel nach AVV
(Abfallverzeichnis-Verordnung) 170201 Holz,
Mengenermittlung
nach Aufmaß,
Vergütung der Entsorgung
übernimmt AN .
Menge: 125,000 m²

**2.1.100 Rückbau und Entsorgung Traufbohlen**
Vorhandene Traufbohlen abnehmen, vom Dach
nach unten transportieren, in Container oder
Fahrzeug AN laden und
einschließlich Transport- und
Entsorgungskosten fachgerecht
entsorgen bzw. einer stofflichen
Verwertung zuführen.
Menge: 26,000 m

**2.1.110 Rückbau und Entsorgung Dachausstiegsfenster VSt**
Vorhandene Dachausstiege aus verzinktem Stahlblech, inklusive sämtlicher
Verbindungs-, Befestigungs- und
Anschlussteile ausbauen, nach unten
transportieren, in Container
oder Fahrzeug laden
und einschließlich Transport- und Entsorgungskosten fachgerecht entsorgen.

Größe ca. 450 x 650 mm
Menge: 6,000 St

**2.1.120 Rückbau und Entsorgung Dachrinnen Zink**
Vorhandene sechsteilige Hängedachrinne aus
legiertem Zink, einschließlich
Traufblechen, Rinneisen, Rinnenendstücken, Rinneneckstücken, Rinneneinhangstutzen,
Lötstutzen, Laubfanggitter,
Rinnendehnungsvorrichtungen, etc.
rückbauen, nach unten
transportieren, in Container
oder Fahrzeug laden und
einschließlich Transport- und
Entsorgungskosten
fachgerecht entsorgen.

Abrechnung erfolgt auf Längenmaß.
Menge: 26,000 m

**2.1.130 Rückbau und Entsorgung Fallrohre Zink**
Vorhandene Fallrohre aus Titanzink DN 100
einschließlich Formsticke, Befestigungsschellen, Verbindungsmaterialien
sowie Anschlussteile, etc.
demontieren, nach unten
 transportieren, in Container oder
Fahrzeug laden und
ordnungsgemäß verwerten.
Menge: 45,000 m

#### Abschnitt 2.2 Unterkonstruktion

**2.2.10 Konstruktionsvollholzlieferung (KVH-NSi)**
Konstruktionsvollholz frei Baustelle nach DIN 4074 Teil 1 liefern, abladen und zur Verwendungsstelle transportieren.

- Holzart: Fichte/Tanne/Kiefer nach DIN 1052
- Bezeichnung: KVH® NSi - nicht sichtbarer Bereich
- Konstruktionsteile: Austausch-, Reparatur- und Ergänzung vorhandener Holzbauteile des Bestandsdachstuhls
- Festigkeitsklasse: C24 nach DIN 1052
- Holzfeuchte: 15 ± 3 %
- Einschnittart: herzgetrennt
- Oberflächen: egalisiert und gefast
- Maßhaltigkeit: 2 nach DIN EN 336

Für Überlängen, -breiten, -höhen werden keine Zulagen gewährt.
Menge: 5,000 m³

**2.2.20 Abbund und Einbau**
Abbinden und Einbauen vorbeschriebener Konstruktionsvollhölzer für  Austausch- und/oder Ergänzungsmaßnahmen am Bestandsdachstuhl und
im Bereich der Dachkonstruktion,
nach Erfordernis und Abstimmung mit der Bauleitung gemäß örtlicher Feststellung.

Konstruktionsholz nach Erfordernis als

Sparren, Pfetten, Balken, Aufdopplungen, Verstärkungen, Wandpfetten, Pfosten, Ständer, Streben, Zangen, Stiele, Schwellen, Wechselbalken, Rähm, Kehlsparren, Gratsparren, Schifter, Abfangungen, Riegel, etc.

abbinden, aufstellen, einbauen, verlegen, montieren und richten.

Zulagen werden ausschließlich nur im
Umfang gesondert
beschriebener Leistungen gewährt.

Die Kleineisenteile und Befestigungsmittel
werden gesondert vergütet.
Menge: 160,000 m

**2.2.30 Kleineisenteile VSt**
Lieferung und Montage der Kleineisenteile für die Verbindung
und Befestigung der vorbeschriebenen Konstruktionsvollhölzer.

Zu den Kleineisenteilen zählen unter anderem:

- Bauschrauben, Schlüsselschrauben, Passbolzen, Nägel, Dübel, Sparrenpfettenanker, Balkenschuhe, Nagelplatten, Gewindestangen, Lochblechwinkel, Lochbleche, etc.

Die Lieferung des Verbindungs- und Befestigungsmaterials hat
in nicht rostender Ausführung wie
beispielsweise verzinkt,
sendzimirverzinkt
oder galvanisiert zu erfolgen.
Menge: 180,000 kg

**2.2.40 Diffusionsoffene Unterdeckbahn UDB-A**
Unterdeckbahn nach DIN EN 13859- regensicher, diffusionsoffen, UDB-A gemäß ZVDH,
mit zwei wechselseitig integrierten
Selbstklebestreifen liefern,
bahnenweise
verlegen und im Überlappungsbereich
mechanisch fixieren.

Verklebung der Längsstöße durch
integrierte Selbstklebestreifen.
Die Querstöße mit
entsprechender Überlappung
dauerhaft wasser- und
wetterfest mit systemzugehörigen
Klebeprodukten
nach Herstellerangaben verkleben.

Die Ausführungen des ZVDH und die
Verarbeitungsrichtlinien des
Herstellers sind zu beachten.
Angeb. Fabr.: '...........................................................'
Menge: 260,000 m²

**2.2.50 Anschluss Unterdeckbahn an aufgehende Bauteile**
Anschlüsse der vorbeschriebenen Unterdeckbahn an angrenzende
Bauteile, Öffnungen usw. mit systemzugehörigen
Klebeprodukten nach
Herstellerangaben dauerhaft wasser-
und wetterfest herstellen,
Untergrund gegebenenfalls
vorbehandeln, inklusive Material und
Nebenarbeiten.
Die Ausführungen des ZVDH und die
Verarbeitungsrichtlinien des
Herstellers sind zu
beachten!
Menge: 20,000 m

**2.2.60 Einfassung Durchdringungen Unterdeckbahn**
Einfassung von Rohrdurchdringungen Durchmesser
bis 30.cm.
Unterdeckbahn mit
systemzugehörigem dehnbaren
Butylkautschukband, dauerhaft wasser- und
wetterfest herstellen.
Systemzugehöriges
Butylkautschukband
anbringen
und gleichmäßig mit einer
Anpressrolle fest anpressen.
Die Ausführungen des ZVDH und die
Verarbeitungsrichtlinien
des Herstellers sind zu beachten!
Menge: 3,000 St

**2.2.70 Konterlattung S10 C24 GK I 40x60mm**
Konterlattung aus Nadelholz,

- Festigkeitsklasse C24
- Sortierklasse S10TS,
- Güteklasse I,
- Holzschutz nach DIN 68800
- Lattenquerschnitt 40 x 60 mm

liefern und auf den flach und steil geneigten
Dachflächen
fachgerecht befestigen.
Auswahl der Holzqualität gemäß
der relevanten Regelwerke
und der aktuellen Fachregel.

Bestandssparren:
- Querschnitt ca. 8 x 16 cm,
- Achsmaß á ca. 75 cm,

Die Abrechnung erfolgt über das
Flächenmaß des Daches.
Menge: 260,000 m²

**2.2.80 Traufbohle konisch S10 C24 GK I 60/40mm**
Traufbohlen aus Nadelholz,
Zuordnung der Sortierklassen
nach DIN 4047-1 zu
Festigkeitsklassen nach DIN EN 338
Güteklasse S10/ C24 Holzschutz nach
DIN 68800-1 und Merkblatt für
Holz und Holzwerkstoffe
in den FR des DDH, Befestigung mit
Verbindungmitteln die einen
Korrosionsschutz von
mindestens 12µm ( Fe/Zn-Verzingung)
besitzen, mit
trapezförmigem Querschnitt
in einer vorderen Höhe von ca. 60 mm,
einer hinteren Höhe von
ca. 40 mm und einer
Bohlenbreite von
ca. 140-160 mm,
liefern und
inklusive Zuschnitt- und
Anpassarbeiten sowie Materialverschnitt in
fix und  fertiger
Arbeit fachgerecht montieren.
Menge: 26,000 m

**2.2.90 Traglattung S10 C24 GK I 40x60mm**
Traglattung aus Nadelholz

- Sortierklasse S10
- Festigkeitsklasse C24
- Holzschutz nach DIN 68800-1
- Lattenquerschnitt 40 x 60 mm

liefern und für die nachfolgend beschriebene
Dachziegeleindeckung
winkelrecht auf der
vorbeschriebenen
Konterlattung montieren.
Die Befestigung hat mit
Verbindungmitteln die einen
Korrosionsschutz von
mindestens 12µm (Fe/Zn-Verzinkung)
besitzen, zu erfolgen.

Traglattung inklusive aller Zuschnitt- und
Anpassarbeiten im
Bereich der Dacheinbauten.
Menge: 125,000 m²

**2.2.100 Brettschalung S10 24mm**
Dachschalung aus Brettern als Unterlage für die in Folgepositionen beschriebene
Bitumenabdichtung des
Schrägdachbereichs,

- Brettbreiten von 80 bis 160 mm
- Nadelholz C24
- Sortierklasse S10
- Holzfeuchte maximal 15%
- Gebrauchsklasse 0 ohne chemischen Holzschutz
- Dicke 24 mm
- Befestigung mit Nägeln

liefern und einschließlich Verbindungs- und Befestigungsmaterial
sowie Materialverschnitt
fachgerecht einbauen.

Die Abrechnung erfolgt über die geschalte Fläche.
Zulagen für die Ausführung auf
Kleinflächen sind einzukalkulieren.
Menge: 135,000 m²

**2.2.110 Baufurniersperrholzplatten (BFU EN 636-3G) 25mm**
*** Bedarfsposition ohne GB
Baufurniersperrholzplatten BFU nach DIN EN 636, als Deckunterlage zur Aufnahme der in Folgepositionen beschriebenen
Dachabdichtung,

- Kantenprofilierung stumpf
- Plattentyp BFU EN 636-3G
- Qualität der Decklagen II / III
- Plattenstärke 25 mm

liefern und auf vorbeschriebener Konterlattung  und Balkenlage des flach
geneigten Dachbereichs
bestehend aus

- Nadelholz C24
- Querschnitt ca. 10/16 cm
- Achsabstand ca. 70 cm

fachgerecht einbauen und einschließlich Verbindungs- und
Befestigungsmaterial einbauen.

Holzwerkstoffplatten, zugelassen für die Anwendung als
Deckunterlage, Montage auf
vorbeschriebenen
Konterlatten,
einschließlich aller erforderlicher Zuschnitt- und Anpassarbeiten
fachgerecht montieren.

Geeignet für Verwendung als
Deckunterlage in Außenbereichbedingungen entsprechend der
Nutzungsklasse 3 nach EN 1995-1-1

Der Nachweis der Verwendbarkeit ist
durch eine allgemeine
bauaufsichtliche Zulassung (abZ)
nachzuweisen.
Menge: 135,000 m²

**2.2.120 Mörtelstreifen für Wandanschlussausbildung**
Liefern und fachgerechtes Herstellen von
Streifen aus Kalkzementmörtel
zur Ausbildung der Wandanschlüsse im
Bereich von stark zerklüftetem Mauerwerk,
in einer
Breite von ca. 30-50 cm
parallel zur jeweiligen Dachfläche angelegt
und glatt abgezogen.

Mörtelstreifen ca. 10-15 cm über den Anschlussoberkanten.

Die Abrechnung erfolgt auf Längenmaß
hergestelltem Mörtelstreifen.
Menge: 10,000 m

#### Abschnitt 2.3 Klempnerarbeiten

**2.3.10 Traufstützblech V2A 0,5mm**
Stützblech aus Edelstahl an den Traufen des
flach geneigten
Dachbereichs und Übergang zur Mansarde.

- Material: Edelstahl V2A
- d = 0,5 mm
- Zuschnitt ca. 300 mm
- Kantungen zwei

liefern und wie folgt beschrieben fachgerecht montieren:

Stützblech mit nicht rostenden Befestigungsmitteln
alle 5 cm versetzt befestigen
und mit Bitumenlösung vorstreichen,
Schleppstreifen, Zuschnitt ca. 200 mm im
Übergansgbereich zwischen Dachfläche
und Stützblech, einseitig geheftet
verlegen.
Abdichtungsbahnen im Lagenrückversatz
anschließen und Oberlage bis zur unteren
Stützblechkante führen.

Einschließlich Zuschnitt- und
Anpassarbeiten in fix und fertiger Arbeit
Menge: 25,000 m

**2.3.20 Seitlicher Wandanschluss mit Unterlagsblech Zn**
Herstellung der seitlichen Wandanschlüsse an aufgehendes Mauerwerk mit
untergelegten Anschlussblechen mit Stegaufkantung

- Befestigung: mit Haften
- Material: Titanzink
- Materialstärke: 0,7 mm
- Zuschnitt: ca. 400 mm
- Kantungen: 6

Die untergelegten Bleche werden im oberen Bereich
der Höhenüberdeckung genagelt und an der Längsseite
mit Haften befestigt.
Die dachseitige Längsseite ist mit einem
mindestens 15 mm breiten
Wasserfalz zu versehen.
Der freie Wasserlauf zwischen
wandseitiger Aufkantung und Dachziegel
hat mindestens 40mm zu betragen.

Systemskizze:

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
Die Abrechnung erfolgt auf Längenmaß.

Die Deckung ist bis an den Steg
heranzuführen.
Die Überdeckung der Ziegel auf die
Bleche hat mindestens 100 mm zu betragen.
Erforderliche Doppelwulstziegel
sind einzukalkulieren.

Die Abrechnung erfolgt auf Längenmaß.
Menge: 20,000 m

**2.3.30 Seitlicher Wandanschluss mit Walzbleischichtstücken**
*** Bedarfsposition ohne GB
Lieferung und fachgerechte Herstellung der seitlichen Wandanschlüsse im Bereich aufgehender Bauteile als
aufliegender Anschluss mit
Schichtstücken, im Farbton analog der
Dacheindeckung.

Seitlichen Wandanschluss mit selbstklebendem, farbbeschichtetem Walzblei als aufliegender
Anschluss mit Schichtstücken.
Die Seitenüberdeckung auf die Dachziegel, hat
mindestens 120 mm zu betragen.
An der aufgehenden Wand hat die senkrechte Anschlusshöhe mindestens 80 mm zu betragen.

Das Beischneiden im Bereich der Anschlüsse wird separat vergütet!

Die Anbringung und Befestigung erfolgt auf Ebene der Traglattung. Es ist eine vollflächige Unterlage
aus mindestens 22 mm dicken Holzwerkstoffplatten,
herzustellen.
Dieser Aufwand ist Bestandteil dieser Position und mit einzukalkulieren.

Die Ausbildung des oberen Abschlusses mit Wandanschlussschiene, Dichtstofffase und Kappleiste, ist in nachfolgenden Positionen separat beschrieben.

Angeb. Walzblei: '.............................................................'
Menge: 1,000 m

**2.3.40 Gebäudeabschlusswandabdeckung Zn 0,7mm**
Abdeckung für die aufgehenden Gebäudeabschlusswände
mit Kantblech aus legiertem Zink,
Einzelhaften aus
verzinktem Stahlblech sowie Blechkleberauftrag
zwischen Blech und Maueroberseite.

Zinkabdeckung:
- Zuschnitt: ca. 400 mm
- Kantungen: 4 Stück
- Materialstärke: 0,7 mm
- Oberfläche: walzblank

Stahlhaften:
- Zuschnitt: ca. 150-200 mm
- Kantungen: 1-2 Stück
- Materialstärke: 1,0 mm
- Oberfläche: verzinkt

Abdeckung herstellen, liefern und einschließlich
Verbindungs- und Befestigungsmaterial
fachgerecht einbauen und montieren.

Systemskizze:

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
Mit in diese Position einzukalkulieren ist das
Liefern und
Auftragen einer plastischen
Dichtungs- und Klebemasse auf
Bitumenbasis zwischen
Abdeckung und Maueroberseite
zum Untergrundausgleich und
lagesicheren Montage.

Beispielfabrikat:
Enke Enkolit Blech-Kaltkleber

Angeb. Fabr.: '..............................................................'

Die Abrechnung erfolgt auf Längenmaß.
Menge: 20,000 m

**2.3.50 Traufseitiger Walzbleianschluss Schrägdach**
Traufseitiger Anschluss der
Mansard-Steildachflächen an den flach geneigten Dachbereich mit
Brustblech aus farbbeschichtetem und plissiertem Walzblei,
Zuschnitt ca. 150 mm.
Schrägdachseitig ist
das Bleiblech hochzuführen und
mechanisch gegen Abrutschen zu sichern. Befestigungsabstand max. 100 mm.
Steildachseitig hat das Brustblech mindestens
100 mm auf der Deckung aufzuliegen und ist sauber
an die Dachziegel anzuformen.

Beispielfabrikat:
Röhr+Stolberg bleiCOLOR

Angeb. Walzblei plissiert.: '....................................................'
Menge: 25,000 m

**2.3.60 Traufblech Zn 0,7mm**
Traufblech  aus legiertem Zink DIN EN 988 (Titanzink), als Rinneneinlauf,

- Blechdicke 0,7 mm
- Zuschnittbreite ca. 400 mm
- dreifach gekantet
- Seitenüberdeckung mindestens 100 mm
- mit Tropfkante als Schenkel eingehangen in die Federn der Rinneisen,

liefern und inklusive sämtlichem
Verbindungs- und
Befestigungsmaterial in fertiger
Arbeit  auf Traufbohlen
fachgerechtmontieren.
Menge: 26,000 m

**2.3.70 Rundlochblech Zn Ø5mm**
Lochblechwinkel
aus Titanzink, Zuschnitt ca. 150 mm,
zweifach gekantet
zum Nagerschutz und Belüftung der
Dachkonstruktion,
- Material Titanzink
- Oberfläche walzblank
- Materialstärke 0,7 mm
- Rundlochung Ø 5 mm
- Stegbreite 2 mm

liefern und im Traufbereich inklusive
erforderlichem
Befestigungsmaterial in fix und
fertiger Arbeit fachgerecht
montieren.
Menge: 26,000 m

**2.3.80 Kaminkopfabdeckung zweiteilig Zn 0,7mm 70x30cm**
Kaminkopfabdeckung aus Titanzink, zweiteilig, bestehend aus

1. umlaufend auf der Kaminkopfoberseite montierten, dreifach gekanteten Halteblechen, Zuschnitt ca. 220-250 mm, konstruktiv befestigt im Kaminmauerwerk sowie
2. Abdeckungsblech, einseitig vorgekantet, örtlich ringsum in die Vorstoßbleche eingefalzt und lagesicher mit Blechkaltkleber montiert

Das saubere ausschneiden und
aufbördeln der
Öffnungslöcher im Bereich der
Abgasrohrmündungen ist in diese
Position
mit einzukalkulieren.

- Abmessungen Kaminkopf: ca. 70 x 30 cm
- Materialstärke Blech: 0,7 mm
- Oberfläche: walzblank
- Zuschnitt Haltebleche: ca. 250 mm
- Zuschnitt Abdeckung: Seitenlänge zuzüglich ca. 60 mm beidseitig

Systemskizze Kaminabdeckung zweiteilig:

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
Liefern und Herstellen der
Kaminabdeckung einschließlich aller
vorbeschriebenen
Materialien und Lohnkosten.

Die Abrechnung erfolgt je Stück
in fix und fertiger Arbeit.
Menge: 3,000 St

**2.3.90 Kaminkopfabdeckung zweiteilig Zn 0,7mm 70x70cm**
Kaminkopfabdeckung wie vor beschrieben, jedoch Kaminabmessungen ca. 70 x 70 cm.
Menge: 1,000 St

**2.3.100 Kaminkopfabdeckung zweiteilig Zn 0,7mm 100x30cm**
Kaminkopfabdeckung wie vor beschrieben, jedoch Kaminabmessungen ca. 100 x 30 cm.
Menge: 2,000 St

**2.3.110 Kaminkopfabdeckung zweiteilig Zn 0,7mm 140x30cm**
Kaminkopfabdeckung wie vor beschrieben, jedoch Kaminabmessungen ca. 140 x 30 cm.
Menge: 1,000 St

#### Abschnitt 2.4 Dachentwässerung

**2.4.10 Hängedachrinne Zn halbrund sechsteilig 0,7mm**
Hängedachrinne nach DIN EN 612, mit Gefälle,
aus legiertem Zink DIN EN 988 (Titanzink),

- Dicke 0,7 mm
- Nenngröße 333 mm
- Wulstdurchmesser Klasse X
- halbrund
- Nahtausbildung gelötet
- Befestigung mit Rinnenhaltern aus feuerverzinktem Stahl nach DIN EN 1462
- Ausführung vorne mit Nase und hinten mit Feder
- Querschnitt  30/5 mm

liefern und an Steildachtraufen auf
Traufbohlen fachgerecht montieren.
Angeb. Fabr.: '.........................................................'
Menge: 26,000 m

**2.4.20 Rinnenboden Hängedachrinne Zn sechsteilig**
Rinnenendstück flach aus legiertem
Zink DIN EN 988 (Titanzink),
Dicke 0,7 mm, Zuschnittbreite der Rinne 333 mm,
für halbrunde
Hängedachrinne, liefern
und fachgerecht einbauen und einlöten.
Menge: 8,000 Stk

**2.4.30 Rinnendehnung Hängedachrinne Zn sechsteilig**
Bewegungsausgleicher als
Kautschuk-Bewegungselement,
aus legiertem Zink DIN EN 988 (Titanzink),
Dicke 0,7 mm,
Zuschnittbreite der Rinne 333 mm,
für halbrunde  Hängedachrinne,
doppelseitig vulkanisiert, mit Blende,
liefern, fachgerecht
einbauen und verlöten.
Menge: 2,000 Stk

**2.4.40 Wasserfangkasten eingeschwungen Zn sechsteilig**
Wasserfangkasten aus Zink, passend zu
vorbeschriebener Hängedachrinne, ohne Überlauf,
Ausführung eingeschwungen, Nenngröße DN 100, für Rinnenanbindung Nenngröße 333
Abmessungen ca. 360 x 250 x 250 mm

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
liefern und fachgerecht einbauen.
Menge: 1,000 Stk

**2.4.50 Rinneneneinhangstutzen Hängedachrinne Zn sechsteilig**
Rinneneinhangstutzen, halbrund, aus
Titanzink, im Durchmesser von 100 mm, passend zu vorbeschriebener
Hängedachrinne liefern und fachgerecht montieren.

Ovales Loch in Rinne schneiden
und Rand nach unten
börteln. Vordere Aufkantung des Einhangstutzens in Rinnenwulst eingehangen und
hintere Aufkantung um
Wasserfalz geklemmt.
Menge: 2,000 Stk

**2.4.60 Laubschutzgitter konvex Zn Hängedachrinne sechsteilig**
Laubschutz als Gitter, konvex, aus Titanzink, für
vorbeschriebene sechsteilige,
halbrunde Hängedachrinne,
liefern und fachgerecht montieren.
Menge: 34,000 m

**2.4.70 Regenfallrohr Zn DN100**
Regenfallrohr nach DIN EN 612, kreisförmig,
Nenngröße DN 100, aus legiertem
Zink DIN EN 988 (Titanzink),
Dicke 0,8 mm,
Längsnahtausbildung gefalzt,
befestigen mit Rohrschellen, Sicherung
gegen Abrutschen durch Halbwulst,
Befestigung an Außenfassade,
Rohrschellenabstand 2 m,
liefern und einschließlich Befestigungsmaterial
fachgerecht montieren.
Menge: 45,000 m

**2.4.80 Standrohr VSt DN100 Länge 2000mm**
Regenstandrohr, aus Stahl, feuerverzinkt, rund, mit Reinigungsöffnung und Reinigungsdeckel,
liefern und
straßenseitig fachgerecht montieren.

- Ausführung:  mit RÖ
- Nennweite:  DN 100
- Länge:  2000 mm
- Oberfläche:  Stahl verzinkt VSt

Mit einzukalkulieren ist der Mehraufwand zum Einbau entsprechend erforderlich werdender Bögen, und Verbindungsstücke zum Anschluss an
die Grundleitung DN 100.
Oberer Anschluss Fallrohre Nenngröße
DN 100, einschließlich Anschlussstück für
Grundleitung DN 100 sowie Standrohrkappe.

Beispielfabrikat:
LORO-X

Angeb. Fabr.: '............................................................'

Die Abrechnung erfolgt auf Stück.
Menge: 3,000 Stk

**2.4.90 Rohrbögen Zn DN100**
Rohrbogen für Regenfallrohr,
aus legiertem Zink DIN EN 988 (Titanzink),
Dicke 0,8 mm,
Nenngröße 100,
Krümmung 87, 72, 60, 40 Grad liefern
und fachgerecht einbauen/-löten.
Menge: 12,000 Stk

**2.4.100 Fallrohr-Folienschlauchprovisorium**
Provisorische Regenwasserableitung für die Dauer der Übergangszeit nach Dachrinneneinbau bis zur endgültigen Fallrohrmontage.
Fallrohrprovisorium bestehend aus
PE-Folienschlauch,
Dicke ca. 100 µm, liefern und einschließlich
erforderlichem Befestigungs- und Klemmmaterial
sowie Klebeband lagesicher einbauen und befestigen.

Abgerechnet wird die Länge zwischen Grundleitung und Ablaufstutzen.
Menge: 50,000 m

#### Abschnitt 2.5 Dachabdichtung

**2.5.10 Trennlage lose verlegt und mechanisch befestigt**
Elastomerbitumenbahn nach DIN EN 13707, als dauerhaft
funktionale Trenn- und Ausgleichslage

Leistungs- und Funktionsanforderungen:
- Dicke: ca. 2,0 mm
- oberseitig: folienkaschiert
- unterseitig: vlieskaschiert
- Trägereinlage: Polyestervlies
- Maximale Zugkraft: l: > 550 N/50 mm, q: > 300 N/50 mm
- Dehnung nach DIN 12311-1: l + q: > 20 %
- Kaltbiegeverhalten nach DIN EN 1109: < -20 °C
- Wärmestandfestigkeit nach DIN EN 1110: > +120 °C

liefern und gemäß Herstellervorgaben auf den Untergrund aus Holzwerkstoffplatten
fachgerecht lose verlegen und nach DIN EN 1991
mechanisch befestigen.
Längsnaht- und Kopfstoßüberdeckung mind. 8 cm breit herstellen. Stöße versetzt anordnen.

Beispielfabrikat:
BauderFLEX TA 600

Angeb. Fabr.: '....................................................'
Menge: 135,000 qm

**2.5.20 Unterlage PYE KTG KSP 3,5 vollflächig verklebt als Behelfsabdichtung**
Erste Lage der Abdichtung mit Elastomerbitumen-Kaltselbstklebebahn nach DIN EN 13707,
mit variabler Nahtfügetechnik, vollflächig verklebt als Behelfsabdichtung

Leistungs- und Funktionsanforderungen:
- Anwendungskurzzeichen nach DIN SPEC 20000-201: DU/E1 PYE KTG KSP 3,5 DIN SPEC 20000-202: PYE KTG KSP 3,5
- Dicke: ca. 3,5 mm
- oberseitig: folienkaschiert
- unterseitig: Kaltselbstklebebitumen mit Abziehfolie
- kurzfristige Behelfsabdichtung
- Trägereinlage: Glasgittergelege mit Glasvlies
- Wärmestandfestigkeit nach DIN EN 1110: > +100 °C
- Verhalten bei Brand von außen, im System geprüft nach DIN CEN/TS 1187 und eingestuft in BROOF(t1)

Liefern und gemäß Herstellervorgaben auf den Untergrund
fachgerecht verlegen. Längsnaht- und Kopfstoßüberdeckung mind. 8 cm breit, unter Verwendung einer
Andrückrolle fachgerecht thermisch verschweißen.
Ein 45°-Eckschnitt ist an der unteren Lage im Bereich
des T-Stoßes auszuführen. Stöße versetzt anordnen.

Mit einzukalkulieren ist das zur Funktionsfähigkeit als Behelfsabdichtung notwendige hochführen, befestigen und regensichernde Abdichten der Bahnenenden im Bereich der aufgehenden Bauteile.

Beispielfabrikat:
BauderTEC KSA DUO 35

Angeb. Fabr.: '....................................................'
Menge: 135,000 qm

**2.5.30 Oberlage PYE/PYP-KTP 300 S5 vollflächig verschweißt**
Polymerbitumen-Schweißbahn
als obere Lage nach
DIN EN 13707, mit einer mechanisch hochbelastbaren und dimensionsstabilen Kombinationsträgereinlage, oberseitig
APP-Bitumen und
unterseitig SBS-Bitumen.

Leistungs- und Funktionsanforderungen:
- Anwendungskurzzeichen nach
  DIN SPEC 20000-201: DO/E1 PYE/PYP-KTP 300 S5
  DIN SPEC 20000-202: BA PYE/PYP-KTP 300 S5
- Dicke ca. 5,2 mm
- oberseitig: beschiefert, grünweiß
- unterseitig: folienkaschiert
- Verhalten bei Brand von außen, im System geprüft nach DIN CEN/TS 1187 und eingestuft in BROOF(t1)
- wurzelresistent nach FLL-Richtlinie, einschließlich rhizombildender Quecke.

liefern und gemäß Herstellervorgaben auf den Untergrund
fachgerecht vollflächig verschweißen. Längsnaht- und
Kopfstoßüberdeckung mindestens 8 cm breit fachgerecht
verschweißen. Stöße versetzt anordnen.

Beispielfabrikat:
Bauder SMARAGD

Angeb. Fabr.: '.........................................................'
Menge: 135,000 qm

**2.5.40 Flüssigkunststoffanschluss aufgehende Bauteile**
Wandanschluss an Bestandskamine und aufgehendes Mauerwerk
im flach geneigten Bitumendachbereich, mit Flüssigkunststoff und vollflächiger
Einlage aus Polyestervlies mit einer Mindestüberlappung
von 5 cm zu artgleichen
Abdichtungen und mindestens 10 cm zu anderen Abdichtungsuntergründen herstellen.
Verarbeitung gemäß Herstellerrichtlinien.
Wandanschlusshöhe 150 mm

Eigenschaften:
- Einkomponentig auf Basis PU
- Schichtstärke mind. 2,5 mm
- Verbrauch: ca. 3,0 kg/m²
- Vlieseinlage = 165 g/m² perforiertes Vlies
- Verarbeitungstemperatur: 5-45°C
- UV-, hydrolyse- und alkalibeständig
- DIN EN 13501-5, BROOF (t1)
- nach DIN 4102-7/B2
- Geprüft nach ETAG 005
- Farbe RAL 7012

Beispielfabrikat:
ALSAN Flashing Quadro

Angeb.Fabr.: '.........................................................'
Menge: 30,000 m

**2.5.50 Zulage Flüssigkunststoffeckausbildung**
Zulage zu vorbeschriebenem Flüssigkunststoffanschluss für
die fachgerechte Ausbildung
der Eckbereiche.
Menge: 18,000 Stk

**2.5.60 Lichtkuppel-Kaltdachausstieg 60x90cm**
Dachausstiegskuppel im flach geneigten Dachbereich bestehend aus folgenden Bauteilen

GFK Aufsetzkranz:

- Nenngröße 60 x 90 cm
- GFK Sandwichkonstruktion
- Scharniere vormontiert
- Material: GFK
- Baustoffklasse E nach DIN EN 13501
- Farbe: RAL 9010 Reinweiß
- Uup-Wert: 1,0 W/m² K
- Höhe: 15 cm
Lichtkuppeloberteil:

- Nenngröße 60 x 90 cm
- 2-schalige opale Kunststoffverglasung
- 2-teilige, thermisch getrennte Rahmenkonstruktion
- stufenloser Übergang Verglasung und Rahmen
- fest verriegelt; Fenstergriff nachrüstbar
- Einhaltung der DIN 18234
- Ur-Wert: 2,3 W/m² K
- Lichtdurchgang: 77 %
- Gesamtenergiedurchgang: 88 %
- Schalldämmwert: 22 ( nach DIN EN ISO 10140-2
- Driven Rain Index DRI mindestens 14,7 m²/s
- Baustoffklasse E nach DIN EN 13501
- Rahmenfarbe: RAL 9010 Reinweiß
Dachausstiegsbeschlag:

- bei Öffnung durch zwei Gasfedern arretiert
- Öffnungswinkel: je nach Nenngröße bis 80°
- Griff zum öffnen und Schließen
- Montiert im Aufsetzkranz und der Lichtkuppel

komplett liefern und nach Herstellereinbauanleitung, im flach geneigten Bitumendachbereich, auf Position des vorhandenen
Ausstiegs, einschließlich erforderlicher Vergrößerung und
Anpassung der bestehenden Öffnung, fachgerecht inklusive Verbindungs- und
Befestigungsmittel einbauen.

Die umseitige Eindichtung mit
Flüssigkunststoff wird in Folgepositionen separat vergütet.
Beispielfabrikat:
Lichtkuppel essertop®, 2-schalige, opale Kunststoffverglasung
GFK Aufsetzkranz essertop®
Manueller Dachausstiegsbeschlag mit Gasfedern

Angeb. Fabr.: '....................................................'
Menge: 1,000 Stk

**2.5.70 Flüssigkunststoffanschluss Dachausstieg 60x90cm**
Anschluss an vorbeschriebene Dachausstiegs-Lichtkuppel und Aufsatzkranz, Anschlusshöhe mindestens 150 mm, wie folgt herstellen:

- Untergrund ggf. aufrauen, trocknen und säubern. Grundierung gemäß Grundierungsempfehlung des Herstellers..
- Ränder sowie Abgrenzungen der Flüssigkunststoffeindichtung mit Gewebeklebeband abkleben.
- Flüssigkunststoffabdichtung bis zur planmäßigen Höhe und ca. 20 cm auf die Abdichtung der Dachfläche auftragen, Verbrauch: mindestens 2,3 kg/m².
- Die Zuschnitte aus Polyestervlies für die Ecken und die Seitenflächen mit 5 cm Überdeckung vollflächig und hohlraumfrei einbetten. Die Überdeckungen sind an den Kontaktflächen zueinander mit Flüssigkunststoff zu belegen.
- Flüssigkunststoff auf das Vlies wie vor beschrieben auftragen, Verbrauch: mindestens 1,2 kg/m², Trockenschichtdicke insgesamt 2,5 mm.
- Gewebeklebeband vor dem Aushärten abziehen.

Die Abrechnung erfolgt je Stück fix und fertig eingedichteter Lichtkuppel.
Menge: 1,000 Stk

**2.5.80 Wandanschlussklemmprofil Al**
*** Bedarfsposition ohne GB
An aufgehenden Bauteilen hochgeführte Anschlussschenkel mit einem Klemmprofil aus Aluminium fixieren.

Das Klemmprofil muss den hochgeführten Anschlussschenkel am oberen Ende gegen Abgleiten
schützen.
Im Bereich von Höhenversetzen im Wandanschluss, ist die Anschlussbahn seitlich mit dem Klemmprofil (lotrechte Montage) zu fixieren.

Die Stoßverbindung der Klemmprofile untereinander erfolgt mit werkseitig hergestellten Verbindungstücken.

Die Befestigung des Klemmprofils erfolgt mit Schraubdübelkombinationen durch das Schichtstück, in der aufgehenden Wand. Befestigungsabstand maximal 200 mm, in höhergehende Bauteile aus Beton/Mauerwerk.

Zwischen Schraubenkopf und Klemmschiene wird eine Dichtscheibe eingelegt.

Am oberen Ende muss das Klemmprofil eine Abkantung, für das Einbringen einer Dichtstofffase von mindestens 10 mm Breite und 6 mm Dicke haben.

Technische Daten Klemmprofil:
- Strangpressprofil gelocht
- Fertigungslänge: maximal 2,50 m
- Material: Aluminium Legierung AlMgSi 05,F22
- Lochabstand: 200 mm
- Lochausführung: Langloch 8 x 12 mm
- Bauhöhe: 44 mm
- Abkantung zur Einbringung der Dichtstofffase

Technische Daten Schraubdübelkombinationen:
- Material Schraube: Edelstahl A4, rostfrei
- Schraubendurchmesser: mindestens 6 mm
- Schraubenkopf: Sechskant
- Dübeldurchmesser: 8 mm
- DiBt-Zulassung

Technische Daten Dichtscheibe:
- Material Scheibe: Edelstahl A2, rostfrei
- Scheibendurchmesser: 22 mm
- Lochdurchmesser Scheibe: 7 mm
- Elastomerdichtung aufvulkanisiert
- Dicke Elastomerdichtung: mindestens 3 mm
- Lochdurchmesser Elastomerdichtung: 5,5 mm

Die angebotenen Produkte müssen die vorbeschriebenen Mindestanforderungen erfüllen.
Menge: 1,000 m

**2.5.90 Dichtstofffase Klemmprofil**
*** Bedarfsposition ohne GB
Liefern und Einbringen einer Dichtstofffase zwischen Abkantung Klemmprofil und Bauwerksfläche mit
einem Dichtstoff auf Basis PU-Hybrid für
den Ingenieur- und Hochbau, bis Oberkante Abkantung Klemmprofil.
Es ist eine Fugenbreite zwischen 10 und 35 mm einzuhalten und ein Breiten-Dicken-Verhältnis von 2:1.

Verarbeitung:
Bei entsprechender Untergrundvorbereitung mit für den jeweiligen Untergrund geeigneten Primer und dem Einbringen einer dicht anliegenden geschlossenzelligen PE Rundschnur wird der Fugendichtstoff in die
vorbereitete Fuge mit einer geeigneten Pistole eingebracht. Es ist darauf zu achten, dass der Dichtstoff Blasen- und Hohlraumfrei eingebracht wird und
vollflächigen Kontakt zu den Fugenflanken aufweist.

Anschließend wird die Fugenoberfläche mit einem geeigneten Glättwerkzeug oder Spachtel
abgezogen, wobei der Dichtstoff an die Haftflächen und an das Hinterfüllmaterial angedrückt werden muss. Zusätzlich ist die Oberfläche mit einem vom
Hersteller des Dichtstoffs freigegebenen
Abglättmittel zu glätten.
Verarbeitung bei Untergrundtemperaturen zwischen + 5 °C und + 35 °C, Umgebungstemperatur zwischen + 5 °C und + 40 °C, Untergrund trocken.

Technische Daten Dichtstoff:
- Chemische Basis:
  1-komponentiges Silan-Terminiertes Polymer auf Basis PU-Hybrid-Technologie, feuchtigkeitshärtend
- Dichte nach DIN 53479: ~ 1,35 kg/ltr. (betongrau)
- Hautbildung: ~ 60 Minuten (+ 23 °C/50 % r. F.)
- Durchhärtung: > 2 mm/24 h (+ 23 °C/50 % r. F.)
- Zulässige Gesamtverformung: 25 %
- Fugenbreite: Mindestbreite 10 mm
- Standvermögen: nach DIN EN ISO 10563: 0 mm
- Volumenänderung: nach DIN EN ISO 4102-1: -9 %
- Temperaturbeständigkeit: - 40 °C bis + 70 °C
- lösemittelfrei
- geruchsneutral
- lösemittelfrei
- nicht korrosiv
- Farbton: betongrau

Mechanische Eigenschaften Dichtstoff:
- Weiterreißfestigkeit nach DIN 53515: ~ 4,5 N/mm
- Shore A Härte nach DIN 53505: ~ 25 (nach 28 Tagen)  (+ 23 °C/50 % r. F.)
- Zugspannung nach DIN 8339: ~ 0,5 N/mm² bei 100 % Dehnung (+ 23 °C/50 % r. F.)
- Bruchdehnung nach DIN 53504: ~ 450 % (+ 23°C/50 % r. F.)
- Rückstellvermögen nach DIN EN ISO 7389 B: > 80 %

Technische Eigenschaften Abglättmittel:
- Chemische Basis: wässrige Tensidlösung
- farblose Flüssigkeit
- Dichte nach DIN 51757 / ISO 2811-1: ca. 1 kg/l
- Verarbeitungstemperatur: + 5 °C bis + 35 °C

Angeb. Fabr.: '...................................................................'

Alle ergänzenden Materialien zum Dichtstoff
wie Hinterfüllmaterial, Primer, Abglättmittel sind vom Dichtstoffhersteller zu liefern.

Die Verarbeitung erfolgt nach den Verarbeitungshinweisen des Herstellers. Die angebotenen
Produkte müssen die zuvor beschriebenen Mindestanforderungen erfüllen.
Menge: 1,000 m

**2.5.100 Überhangstreifen Zn 0,7mm**
*** Bedarfsposition ohne GB
Überhangstreifen aus Titanzink, walzblank, in zuvor im Mauerwerk hergestellter Nut fachgerecht montieren.

- Zuschnitt bis 300 mm
- Metalldicke: 0,7 mm
- Standardlänge: maximal 3000 mm
- Kantungen: 5
- Umschlag: 1

Der Überhangstreifen ist aus Tafelware zu fertigen. Die Stoßüberdeckungen sind anzureifen.
Freie Enden sind mit einem eingelöteten
Kopfstück zu verschließen.

Die Befestigung erfolgt mit Schraubdübelkombinationen und Dichtscheibe wie in Vorpositionen beschrieben, Befestigungsabstand maximal 200 mm.

Technische Daten Titanzink::
- Werkstoffeigenschaften:
  Dichte (Spezifisches Gewicht): 7,2 g/cm³
  Ausdehnungskoeffizient in Walz-Längsrichtung:
  2,2 mm/m x 100 K
  Ausdehnungskoeffizient in Walz-Querrichtung:
  1,7 mm/m x 100 K
- Chemische Zusammensetzung:
  Zink:  99,995 %
  Kupfer (CU):  0,1 - 0,18 %
  Titan (Ti):  0,07 - 0,12 %
  Aluminium (Al):  maximal 0,015 %
- Abmessungstoleranzen gängiger Maße:
  Tafel- und Banddicke: +/- 0,020 mm
  Tafel- und Bandbreite: + 2/-0 mm
  Tafellänge:  +2/-0 mm
- Mechanisch-technologische Eigenschaften:
  0,2 %-Dehngrenze (Rp0,2): mindestens 110 N/mm²
  Zugfestigkeit (Rm):  mindestens 150 N/mm²
  Bruchdehnung (A50): mindestens 40 %
  Erichsentiefung:  mindestens 8,0 mm
  Säbelförmigkeit:  max. 1,0 mm/m
  Planheit:  max. 1,5 mm Wellenhöhe
- Materialdicke: 0,7 mm
- Oberflächenqualität: walzblank

Die Abrechnung erfolgt auf Längenmaß.
Menge: 1,000 m

#### Abschnitt 2.6 Dacheindeckung

**2.6.10 Dacheindeckung Doppelmuldenfalzziegel**
Dacheindeckung mit Doppelmuldenfalzziegeln auf
vorbeschriebener Lattung,  einschließlich
Breitenausgleich mit halben Dachziegeln,

- Dachziegelart: Falzziegel nach DIN EN 1304
- Deckungsart: in Reihe oder im Verband
- Deckbreite: ca. 20- 26 cm
- RDN: ≥ 25°
- Oberfläche: engobiert

Dachziegel liefern und auf die geneigten
Dachflächen aufbringen.

Beispielfabrikat:
Jacobi-Walther, Nelskamp, Erlus, Braas,
Creaton, Röben, etc..

Angeb. Fabr.: '.........................................................'
Menge: 125,000 m²

**2.6.20 Windsogsicherung und -berechnung**
Dachziegelverklammerung liefern und entsprechend
der Fachregeln des deutschen Dachdeckerhandwerks
in den
First-, Ortgang-, Trauf-, Kehl- und Gratbereichen sowie Dachinnenfläche,
im jeweils berechneten Verlegeraster einbauen.

Die Windsogberechnung dient im Schadensfall zur Vorlage beim Gebäude- und Haftpflichtversicherer und ist spätestens mit der Schlussrechnung einzureichen.
Menge: 125,000 m²

**2.6.30 Zulage Lüfterziegel**
Lüfterziegel, passend zur Dacheindeckung, liefern
und als Zulage zur Flächendeckung eindecken.

Lüftungsquerschnitt: 8,0 cm².
Menge: 20,000 St

**2.6.40 Andeckarbeiten Einbauteile**
Im Bereich der Dacheinbauten, seitlichen Wandanschlüsse, etc. die Dachziegel nach Erfordernis sauber zuschneiden und
fachgerecht beidecken.
Abschnitte sind aufzuladen, abzutransportieren und inklusive Transport- und Entsorgungskosten
fachgerecht zu entsorgen.

Die Abrechnung erfolgt auf Längenmaß.
Menge: 8,000 m

**2.6.50 Schneefangsystem Doppelrohr Al**
Schneefangsystem als Doppelrohranlage aus Aluminium,
bestehend aus

- Schneefangdoppelrohrhalter
- Schneefangrundrohren Ø 40 mm
- Rohrverbindern

einschließlich Grundplatten, pulverbeschichtet,
passend in Form und
Farbe zur vorstehenden
Ziegeldeckung liefern
und fachgerecht einbauen.
Die Befestigung erfolgt
mit V2A-Schrauben.

Komplettes Schneefangsystem
einschließlich Grundplatten liefern und fachgerecht in fix
und fertiger Arbeit einbauen.

Angeb. Fabr.: '...............................................'
Menge: 26,000 m

**2.6.60 Sicherheitsdachhaken TypA VSt**
Sicherheitsdachhaken Typ A, aus feuerverzinktem
Stahl 30/6 mm, für Dachziegel, mit
Verkröpfung ca. 45 mm,
DGUV-geprüft und
zugelassen als Leiterhaken nach
DIN EN 517 Typ A,
liefern und
einschließlich Befestigungsmittel
fachgerecht in
die Dachfläche einbauen.
Menge: 10,000 St

**2.6.70 Sanitärlüfter Keramik DN125**
Keramisches Sanitärlüfter-System Ton
NW 125 mm in Form und Farbe passend zur
Flächendeckung, inklusive
Flexschlauch
mit Reduzierung, liefern und fachgerecht an alle Funktionsschichten luftdicht
und regensicher
anschließen und einbauen.

Angeb. Fabr.: '...............................................................'
Menge: 2,000 St

**2.6.80 Dachausstieg VSt 450x550mm**
Dachausstiegsfenster aus verzinktem Stahl, passend zur Eindeckung,
Größe ca. 450 x 550 mm, mit Einfachverglasung aus
Einscheiben-Sicherheitsglas,
hagelsicher,
liefern und
fachgerecht gemäß Herstellervorschrift
einbauen.
einschließlich aller nötigen
Ausschnitte.
Ausführung wie vor beschrieben,
seitlich zu öffnen, verzinkt und
beschichtet.
Menge: 6,000 St

**2.6.90 Reservedachziegel**
Menge: 5,000 St

**2.6.100 1/2 Reservedachziegel**
Menge: 2,000 St

#### Abschnitt 2.7 Stundenlohnarbeiten

*Hinweis*
Unvorhersehbare, für das Gesamtwerk jedoch erforderliche Leistungen nach ausdrücklicher Anordnung durch die Bauleitung.

Über jegliche Stundenlohnarbeiten hat der Bieter einen Stundenrapport inklusive Ort, Datum, ausgeführter Tätigkeit und Personenbezeichnung zu führen und der Bauleitung unaufgefordert zu übermitteln.

**2.7.20 Facharbeiter**
*** Stundenlohnarbeiten
Stunden eines Facharbeiters, einschließlich aller Zuschläge.
Menge: 20,000 Std

**2.7.30 Helfer**
*** Stundenlohnarbeiten
Stunden eines Helfers, einschließlich aller Zuschläge.
Menge: 20,000 Std
